# FX808364. Fuente de alimentación auxiliar 24V/24Ah para centrales FlexES

- Propiedad del archivo: CONSTRUNARIO
- Formato: FIEBDC-3/2012
- Programa: Construnario Versión 3.51
- Fecha de los precios: 25/01/2023
- Divisa: EUR

**FX808364** u FX808364. Fuente de alimentación auxiliar 24V/24Ah para centrales FlexES
Fuente de alimentación auxiliar de 24V / 150 W (6A). 3 Salidas de 24V con protección independiente. Con capacidad para alojar 2 baterías de 12V / 24Ah en su interior. Se pueden conectar dos baterías adicionales de 12V/24Ah en la cabina auxiliar FX808313. Unidades opcionales: Cabina de ampliación FX808313 para baterías de hasta 2x12V/24Ah. Todas las baterías conectadas a la fuente de alimentación deben ser del mismo tipo (fabricante, fecha de fabricación, capacidad y carga). Esta referencia incluye: 1 x soporte metálico interior, 1 x cabina de alojamiento, 1 x módulo de fuente de alimentación 24 Vcc/150W, 1 x frontal ciego, 1 x extensión de cabina de alojamiento para baterías que incluye frontal ciego y 1 x cable de conexión.
