# FX808397 Equipamiento básico FX18 sin pantalla

- Propiedad del archivo: CONSTRUNARIO
- Formato: FIEBDC-3/2012
- Programa: Construnario Versión 3.51
- Fecha de los precios: 25/01/2023
- Divisa: EUR

**FX808397** u FX808397 Equipamiento básico FX18 sin pantalla
Equipamiento básico FX808397 FlexES FX18 de software y hardware para 2 lazos ampliable a 18 lazos. No incluye teclado táctil FX808324 ni frontal ciego FX808325. El equipamiento para FX18 referencia FX808394.E consta de: 1 x módulo de fuente de alimentación, 1 módulo de conexión de fuente de alimentación, 1 x chasis trasero, 1 x módulo de CPU, 1 x tarjeta base de conexiones y 1 x caja de montaje de 3 cuerpos, para alojar baterías de hasta 24 amperios.
