# FX808455 Cable de retorno para conexión de F.A

- Propiedad del archivo: CONSTRUNARIO
- Formato: FIEBDC-3/2012
- Programa: Construnario Versión 3.51
- Fecha de los precios: 25/01/2023
- Divisa: EUR

**FX808455** u FX808455 Cable de retorno para conexión de F.A
Cable de retorno de 2,5m para la conexión de hasta 3 fuentes de alimentación en cascada en centrales FlexES.
