# Alimentador

- Propiedad del archivo: CONSTRUNARIO
- Formato: FIEBDC-3/2012
- Programa: Construnario VersiĆ³n 3.51
- Fecha de los precios: 25/01/2023
- Divisa: EUR

**GS18E48-P1J** u Alimentador
AlimentaciĆ³n auxiliar de 48VDC para las estaciones de llamada ETH.
