# Ampliación de 8 teclas RK-MIC

- Propiedad del archivo: CONSTRUNARIO
- Formato: FIEBDC-3/2012
- Programa: Construnario Versión 3.51
- Fecha de los precios: 25/01/2023
- Divisa: EUR

**HMC-K8** u Ampliación de 8 teclas RK-MIC
Suministro e instalación de expansor para estación de llamada RK-MIC de INTEVIO. Cuenta con 8 teclas programables. Totalmente instalado y funcionando según planos y pliego de condiciones. Modelo HMC-K8 de Honeywell Life Safety.
