# Micrófono de mano PTT

- Propiedad del archivo: CONSTRUNARIO
- Formato: FIEBDC-3/2012
- Programa: Construnario Versión 3.51
- Fecha de los precios: 25/01/2023
- Divisa: EUR

**HN-PTT** u Micrófono de mano PTT
Micrófono de mano PTT para unidad RK-MCU y/o estación de llamada RK-MIC
