# Módulo E/S 4 canales, 24 Vdc Aux

- Propiedad del archivo: CONSTRUNARIO
- Formato: FIEBDC-3/2012
- Programa: Construnario Versión 3.51
- Fecha de los precios: 25/01/2023
- Divisa: EUR

| Código | Ud | Descripción |
|---|---|---|
| HOP-404-100 | u | Módulo E/S 4 canales, 24 Vdc Aux. |
