# Central analógica de incendios de 8 lazos protocolo OPAL serie INSPIRE

- Propiedad del archivo: CONSTRUNARIO
- Formato: FIEBDC-3/2012
- Programa: Construnario Versión 3.51
- Fecha de los precios: 25/01/2023
- Divisa: EUR
- Código: honeywell-li (15/02/2023)

**HOP134412_8** u Central analógica de incendios de 8 lazos protocolo OPAL serie INSPIRE.
Suministro e instalación de central de detección de incendios analógica multiprogramable INSPIRE de 8 lazos, conectable a la plataforma Cloud CLSS de Honeywell para la sincronización y control de eventos del sistema. Montada en cabina de 10 HU y puerta con pantalla táctil a color de 10". Protocolo Opal, con capacidad de 159 detectores y 159 módulos monitores (entrada) o de control (salida) por cada lazo, hasta un total de 2544 puntos identificables individualmente. Compatible con dispositivos de protocolo CLIP heredados. Admite la potente red ID²net de Inspire con capacidades de red avanzadas. Permite la conexión directa e integración (gestión) con los sistemas de alarma por voz Variodyn mediante hardware adicional. Conforme al Reglamento (UE) nº 305/2011 del Parlamento Europeo relativo a los productos de la construcción. Con certificado CPD: 0786-CPD-20878; EN54 parte 2 y 4. - Admite hasta 6 módulos intercambiables en caliente. - Pantalla táctil a color de 10” y botones retroiluminados. - Soporte de herramientas de programación gráficas y de texto de causa y efecto dentro y fuera del sitio puesta en marcha - Caja trasera con adaptaciones para montaje en rack de 19” o semiempotrado. Equipada con: INSPIRE E10 de 8 bucles (HOP-131-206) Caja trasera E10 Panel posterior de 6 ranuras Fuente de alimentación de 240 W Puerta con pantalla táctil de 10” Touchscreen Módulo cargador Módulo CPU 3 Módulos Notifier de bucle doble HOP-433-100 1 Módulo Puerto Serial COM HOP-405-100 1 Módulo de red ID2net HOP-631-100 1 Módulo E/S 4 canales, 24 Vdc Aux. Totalmente instalada, programada y funcionando según planos y pliego de condiciones. Durante la puesta en marcha, se recomienda realizar una lectura/diagnóstico de los circuitos analógicos, utilizando la herramienta opcional del verificador de lazos POL-200TS Marca NOTIFIER Modelo INSIRE HOP-131-206_8.

| Código | Ud | Descripción | Rendimiento |
|---|---|---|---|
| HOP-131-206 | u | Central Inspire cabina E10, 6 ranuras, FA 240W_con display (material) | 1.000 |
| HOP-202-102 | u | Base posterior de 2 ranuras, incluye módulo de enlace (material) | 1.000 |
| HOP-433-100 | u | Módulo de 2 lazos protocolo OPAL para centrales serie INSPIRE (material) | 3.000 |
| HOP-404-100 | u | Módulo E/S 4 canales, 24 Vdc Aux. (material) | 1.000 |
| HOP-405-100 | u | Modulo de comunicaciones serie (material) | 1.000 |
| HOP-631-100 | u | Módulo de red ID2net (material) | 1.000 |
| HOP-931-1ES | u | Licencia de país Notifier España (material) | 1.000 |
| HOP-935-100 | u | Licencia TPP (material) | 1.000 |
| PS-1224 | u | Batería de 12V. Capacidad 24Ah. Conexión mediante tornillo M6. (material) | 2.000 |
| WW00400 | u | Pequeño material (material) | 60.000 |
| WW00300 | u | Material complementario o pzas. E (material) | 80.000 |
| ATC00400 | h | Cuadrilla albañilería formada por oficial 1ª instalador y ayudante especialista. (mano de obra) | 12.000 |
| ATC00100 | h | Cuadrilla albañilería formada por oficial 1ª y peón especializado. (mano de obra) | 2.000 |
| ATC99998 | h | Verificación y certificados de lazos (mano de obra) | 2.000 |
| ATC99999 | h | Programación oficial especializado (mano de obra) | 16.000 |
