# Detector humo lineal IR analog. con TEST prueba NFXI-BEAM-T

- Propiedad del archivo: CONSTRUNARIO
- Formato: FIEBDC-3/2012
- Programa: Construnario Versión 3.51
- Fecha de los precios: 25/01/2023
- Divisa: EUR
- Código: honeywell-li (15/02/2023)

**IRNFXI-BEAM-TE** u Detector humo lineal IR analog. con TEST prueba NFXI-BEAM-T
Suministro e instalación de Barrera analógica de detección de humo por reflexión de haz de luz infrarroja para centrales analógicas con función de prueba TEST de sensibilidad integrada NFXI-BEAM-T. Compuesta por emisor y receptor montados en la misma unidad y un elemento reflector. Se conecta directamente al lazo de comunicaciones analógico y se alimenta del propio lazo, direccionamiento de 01 a 159. Fácil alineación, indicándose el valor de la señal recibida en dos displays de 7 segmentos. Incorpora compensación por suciedad, tres leds de estado y aislador de cortocircuito. Se incluye un reflector de 200 x 230 mm para distancias de 10 a 70 m, siendo necesario un complemento adicional para distancias superiores de 100 mts (6500-LRK). Ideal para la protección de naves de gran superficie y espacios con techos muy altos. Requiere estación de Prueba para Barrera de humos con prueba mecánica RTS151 kit y Fuente de alimentación auxiliar de 24V. Compatible con protocolos OPAL 159+159 y CLIP 99+99. Conforme al Reglamento (UE) nº 305/2011 del Parlamento Europeo relativo a los productos de la construcción. Aprobada según los requisitos de EN54-12 y EN54-17, con certificado CPD: 0832-CPD-0330 Totalmente instalado, programado y funcionando según planos y pliego de condiciones. Marca NOTIFIER Modelo NFXI-BEAM-TE.

| Código | Ud | Descripción | Rendimiento |
|---|---|---|---|
| NFXI-BEAM-TE | u | NFXI-BEAM-T Detector de humo lineal IR con TEST de prueba (material) | 1.000 |
| RTS151_KIT | u | RTS151 KIT Estación de prueba TEST barrera IR (material) | 1.000 |
| TO01800 | h | Oficial 1ª electricista (mano de obra) | 0.050 |
| WW00300 | u | Material complementario o pzas. E (material) | 1.000 |
| WW00400 | u | Pequeño material (material) | 1.000 |
| ATC99999 | h | Programación oficial especializado (mano de obra) | 0.050 |

## Recursos

**NFXI-BEAM-TE** u NFXI-BEAM-T Detector de humo lineal IR con TEST de prueba
Barrera analógica de detección de humo por reflexión de haz de luz infrarroja para centrales analógicas con función de prueba TEST de sensibilidad integrada NFXI-BEAM-TE. Compuesta por emisor y receptor montados en la misma unidad y un elemento reflector. Se conecta directamente al lazo de comunicaciones analógico y se alimenta del propio lazo, direccionamiento de 01 a 159. Fácil alineación, indicándose el valor de la señal recibida en dos displays de 7 segmentos. Incorpora compensación por suciedad, tres leds de estado y aislador de cortocircuito. Se incluye un reflector de 200 x 230 mm para distancias de 10 a 70 m, siendo necesario un complemento adicional para distancias superiores de 100 mts (6500-LRK). Ideal para la protección de naves de gran superficie y espacios con techos muy altos. Incluye filtros de prueba.

**RTS151_KIT** u RTS151 KIT Estación de prueba TEST barrera IR
Estación de Prueba RTS151 KIT para Barrera de humos con prueba mecánica 6500RS, NFXI-BEAM-T u OSID.
