# ITAC Módulo interface para integración en lazos analógicos

- Propiedad del archivo: CONSTRUNARIO
- Formato: FIEBDC-3/2012
- Programa: Construnario Versión 3.51
- Fecha de los precios: 25/01/2023
- Divisa: EUR

**ITAC** u ITAC Módulo interface para integración en lazos analógicos
Tarjeta de comunicaciones ITAC que permite transmitir la información individualizada de cada zona o entrada de la central de extinción a las centrales analógicas NOTIFIER donde aparecerá como módulo de zona o módulo monitor utilizando el protocolo CLIP. Dependiendo de la configuración de la ITAC es posible saber el estado del equipo de extinción en modo Automático, Manual o Anulado. Direccionamiento mediante rotoswitch de 01 a 99, ocupa tantas direcciones como entradas a supervisar. Se instala en el interior del equipo integrado y se alimenta de éste.
