# Accesorio para incrementar nivel de protección a IP55 al equipo PAN1-PLUS

- Propiedad del archivo: CONSTRUNARIO
- Formato: FIEBDC-3/2012
- Programa: Construnario Versión 3.51
- Fecha de los precios: 25/01/2023
- Divisa: EUR

| Código | Ud | Descripción |
|---|---|---|
| KIT-IP55-PLUS | u | Accesorio para incrementar nivel de protección a IP55 al equipo PAN1-PLUS |
