# Sistema de aspiración analógico Morley de 1 canal/1 detector

- Propiedad del archivo: CONSTRUNARIO
- Formato: FIEBDC-3/2012
- Programa: Construnario Versión 3.51
- Fecha de los precios: 25/01/2023
- Divisa: EUR
- Código: honeywell-li (15/02/2023)

**M1890177** u Sistema de aspiración analógico Morley de 1 canal/1 detector
Suministro e instalación de sistema autónomo de detección de humo por aspiración analógico. El equipo incluye 1 detector de humos de sensibilidad extremadamente alta, un sensor de flujo por ultrasonido y electrónica protegida. FAAST- LT incluye niveles de alarma y prealarma que se pueden configurar entre 9 niveles de sensibilidad. Conforme al Reglamento (UE) nº 305/2011 del Parlamento Europeo relativo a los productos de la construcción. Totalmente instalado, programado y funcionando según planos y pliego de condiciones. Marca HONEYWELL modelo MI-FL2011EI-HS."

| Código | Ud | Descripción | Rendimiento |
|---|---|---|---|
| MI-FL2011EI-HS | u | MI-FL2011EI Sistema de aspiración de 1 canal/1 detector (material) | 1.000 |
| HLSPS25 | u | HLSPS25 Fuente de alimentación de 65W / 2,5A conforme EN54-4 (material) | 1.000 |
| PS-1207 | u | PS1207 Batería 12 V. 7A/H (material) | 2.000 |
| WW00400 | u | Pequeño material (material) | 10.000 |
| WW00300 | u | Material complementario o pzas. E (material) | 10.000 |
| ATC00400 | h | Cuadrilla albañilería formada por oficial 1ª instalador y ayudante especialista. (mano de obra) | 1.000 |
| ATC00100 | h | Cuadrilla albañilería formada por oficial 1ª y peón especializado. (mano de obra) | 0.500 |
| ATC99999 | h | Programación oficial especializado (mano de obra) | 0.200 |

## Recursos

**MI-FL2011EI-HS** u MI-FL2011EI Sistema de aspiración de 1 canal/1 detector
"Sistema FAAST-LT de detección de humo por aspiración. El equipo incluye 1 detector de humos de sensibilidad extremadamente alta, un sensor de flujo por ultrasonido y electrónica protegida. FAAST- LT incluye niveles de alarma y prealarma que se pueden configurar entre 9 niveles de sensibilidad. Una barra gráfica en forma de péndulo con 9 niveles de flujo de aire verifica que el aire fluye según los requisitos de la EN54-20. La información se puede leer de forma sencilla y rápida en el interfaz de usuario o mediante conexión USB utilizando el programa PipeIQ LT. Requiere fuente de alimentación de 24 Vcc según EN54-4. Se suministra con software de diseño PipeIQ LT."

**HLSPS25** u HLSPS25 Fuente de alimentación de 65W / 2,5A conforme EN54-4
Fuente de alimentación HLSPS25 de 65W conmutada de 24Vcc controlada por microprocesador. Se compone de fuente de alimentación, circuito de control/señalización y cabina metálica con capacidad para albergar baterías de hasta 22Ah, excepto baterías de 10-12Ah. Incluye 10 leds indicadores de estado situados en el frontal y 7 leds internos que amplían la información sobre los fallos de sistema. Dispone de 2 circuitos de salida (2 x 1,10A), configurables a uno solo ( 1 x 2,2A), protegidos contra cortocircuito mediante fusibles electrónicos. Consta de prueba de baterías manual y automática, supervisión de derivación a tierra y circuito de relé de fallo de sistema.

**PS-1207** u PS1207 Batería 12 V. 7A/H
Batería de 12V PS-1207. Capacidad 7Ah. Conexión por terminal Fastón.
