# Central convencional de 2 zonas

- Propiedad del archivo: CONSTRUNARIO
- Formato: FIEBDC-3/2012
- Programa: Construnario Versión 3.51
- Fecha de los precios: 25/01/2023
- Divisa: EUR
- Código: honeywell-li (15/02/2023)

**M2340010** u Central convencional de 2 zonas
Suministro e instalación de central microprocesada compacta de detección de incendios de 2 zonas. Distingue entre alarma de detector o pulsador por zona. Hasta 32 detectores ECO1000 por zona. Incorpora fuente de alimentación de 1,6 Amp, 2 salidas de sirenas supervisadas (300 mA c/u consumo máx.), relé general de alarma, relé general de avería, indicadores generales (fuego, avería, servicio, fallo CPU, desconexión general, en prueba, avería de circuito de sirenas), retardos configurables, salida auxiliar 24 V / 300 mA e indicadores de zona (alarma, avería, desconexión, prueba). Cabina con capacidad para dos baterías 2A. Dimensiones: ancho 380 x alto 315 x prof. 100 mm. Totalmente instalada, programada y funcionando según planos y pliego de condiciones. Marca HONEYWELL Modelo VSN2-LT.

| Código | Ud | Descripción | Rendimiento |
|---|---|---|---|
| VSN2-LT | u | VSN2-LT Central convencional de 2 zonas (material) | 1.000 |
| PS-1207 | u | PS1207 Batería 12 V. 7A/H (material) | 1.000 |
| WW00400 | u | Pequeño material (material) | 10.000 |
| WW00300 | u | Material complementario o pzas. E (material) | 10.000 |
| ATC00400 | h | Cuadrilla albañilería formada por oficial 1ª instalador y ayudante especialista. (mano de obra) | 3.000 |
| ATC00100 | h | Cuadrilla albañilería formada por oficial 1ª y peón especializado. (mano de obra) | 0.500 |

## Recursos

**VSN2-LT** u VSN2-LT Central convencional de 2 zonas
Central microprocesada compacta de detección de incendios de 2 zonas. Distingue entre alarma de detector o pulsador por zona. Hasta 32 detectores ECO1000 por zona. Incorpora fuente de alimentación, 2 salidas de sirenas supervisadas, relé general de alarma, relé general de avería, indicadores generales (fuego, avería, servicio, fallo CPU, desconexión general, en prueba, avería de circuito de sirenas), retardos configurables, salida auxiliar 24 V e indicadores de zona (alarma, avería, desconexión, prueba).

**PS-1207** u PS1207 Batería 12 V. 7A/H
Batería de 12V PS-1207. Capacidad 7Ah. Conexión por terminal Fastón.
