# Módulo 4 relés

- Propiedad del archivo: CONSTRUNARIO
- Formato: FIEBDC-3/2012
- Programa: Construnario Versión 3.51
- Fecha de los precios: 25/01/2023
- Divisa: EUR
- Código: honeywell-li (15/02/2023)

**M2340050** u Módulo 4 relés
Suministro e instalación de tarjeta de 4 relés NA/NC, programables mediante software MK-VSN. Cada relé se puede configurar de forma independiente y vincularse a un máximo de las 12 matrices configurables de activación. instalada en el interior de la central VISION PLUS. Marca MORLEY-IAS Modelo VSN-4REL.

| Código | Ud | Descripción | Rendimiento |
|---|---|---|---|
| VSN-4REL | u | VSN-4REL Módulo 4 relés adicionales central RP1r-Supra (material) | 1.000 |
| TO01800 | h | Oficial 1ª electricista (mano de obra) | 0.300 |
| WW00300 | u | Material complementario o pzas. E (material) | 1.000 |
| WW00400 | u | Pequeño material (material) | 1.000 |

## Recursos

**VSN-4REL** u VSN-4REL Módulo 4 relés adicionales central RP1r-Supra
Tarjeta adicional VSN-4REL de 4 relés NA/NC para centrales RP1r-Supra , programables mediante software . Cada relé se puede configurar de forma independiente y vincularse para una activación auxiliar. instalada en el interior de la central RP1r-Supra.
