# Módulo IP

- Propiedad del archivo: CONSTRUNARIO
- Formato: FIEBDC-3/2012
- Programa: Construnario Versión 3.51
- Fecha de los precios: 25/01/2023
- Divisa: EUR
- Código: honeywell-li (15/02/2023)

**M2340070** u Módulo IP
Suministro e instalación de equipo redireccionador de la información del puerto serie RS-232 de la central al PC remoto de gestión TG en redes mediante protocolo IP. Para redes compatibles a 10 o 100 MHz. Requiere conexión Ethernet RJ45 y 24V. Marca MORLEY-IAS Modelo TG-IP-1.

| Código | Ud | Descripción | Rendimiento |
|---|---|---|---|
| TG-IP1-SEC | u | TG-IP1-SEC Servidor de puerto RS232/422/TCP/UDP para la conexión de centrales con terminales TG y encriptación AES128 (material) | 1.000 |
| TO01800 | h | Oficial 1ª electricista (mano de obra) | 0.300 |
| WW00300 | u | Material complementario o pzas. E (material) | 1.000 |
| WW00400 | u | Pequeño material (material) | 1.000 |
| ATC99999 | h | Programación oficial especializado (mano de obra) | 0.250 |

## Recursos

**TG-IP1-SEC** u TG-IP1-SEC Servidor de puerto RS232/422/TCP/UDP para la conexión de centrales con terminales TG y encriptación AES128
Equipo redireccionador TG-IP1-SEC del puerto serie RS232, de la central al software de gestión gráfica TG, mediante protocolo IP. Compatible con redes Ethernet a 10 y 100 Mhz, dispone de propiedad multi-host para envió a 4 rangos de IP con posibilidad de recepción de datos en varios puestos de gestión a la vez.
