# Pulsador manual de alarma rearmable serie KAC

- Propiedad del archivo: CONSTRUNARIO
- Formato: FIEBDC-3/2012
- Programa: Construnario Versión 3.51
- Fecha de los precios: 25/01/2023
- Divisa: EUR
- Código: honeywell-li (15/02/2023)

**M260050** Pulsador manual de alarma rearmable serie KAC
Suministro e instalación de pulsador manual de alarma de color rojo para sistemas convencionales. Incorpora caja de montaje en superficie y sistema de comprobación mediante llave. Grado de protección IP24. Conforme al Reglamento (UE) nº 305/2011 del Parlamento Europeo relativo a los productos de la construcción. Totalmente instalado y funcionando según planos y pliego de condiciones. Marca MORLEY-IAS Modelo M1A-R470SF-STCK-01.

| Código | Ud | Descripción | Rendimiento |
|---|---|---|---|
| 6500RE | u | 6500RE Barrera convencional de detección de humo por reflexión (material) | 1.000 |
| WW00400 | u | Pequeño material (material) | 1.000 |
| WW00300 | u | Material complementario o pzas. E (material) | 1.000 |
| TO01800 | h | Oficial 1ª electricista (mano de obra) | 0.300 |

## Recursos

**6500RE** u 6500RE Barrera convencional de detección de humo por reflexión
Barrera convencional de detección de humo por reflexión de haz de luz infrarroja 6500RE. Compuesta por emisor y receptor montados en la misma unidad y un elemento reflector. Fácil alineación, indicándose el valor de la señal recibida en dos displays de 7 segmentos. Incorpora compensación por suciedad y tres leds para indicación de estado. Se incluye un reflector de 200 x 230 mm para distancias de 10 a 70 m, siendo necesario un complemento adicional para distancias superiores (6500-LRK). Ideal para la protección de naves de gran superficie y espacios con techos muy altos. Incluye filtros de prueba.
