# Detector óptico-térmico convencional ECO1000

- Propiedad del archivo: CONSTRUNARIO
- Formato: FIEBDC-3/2012
- Programa: Construnario Versión 3.51
- Fecha de los precios: 25/01/2023
- Divisa: EUR
- Código: honeywell-li (15/02/2023)

**M2610010** u Detector óptico-térmico convencional ECO1000
Suministro e instalación de sensor microprocesado multicriterio para conexión a sistemas convencionales, combinado óptico-térmico . Doble sensor de captación, cámara óptica de humos y termistencia de 58ºC, de perfil extraplano con led de señalización, microprocesador incorporado, activable mediante haz de rayo láser codificado. Montaje superficial mediante zócalo , y salida para indicador de acción remoto. Incorpora Base ECO1000B intercambiable con el resto de detectores convencionales de la serie. Diseñado según normas EN54. Totalmente instalado y funcionando según planos y pliego de condiciones. Marca HONEYWELL Modelo ECO1002ABL A

| Código | Ud | Descripción | Rendimiento |
|---|---|---|---|
| ECO1002ABLA | u | E1002ABL A Detector óptico-térmico convencional Vision con parpadeo (material) | 1.000 |
| ECO1000B | u | E1000B Base estándar (material) | 1.000 |
| WW00400 | u | Pequeño material (material) | 1.000 |
| WW00300 | u | Material complementario o pzas. E (material) | 1.000 |
| TO01800 | h | Oficial 1ª electricista (mano de obra) | 0.300 |

## Recursos

**ECO1002ABLA** u E1002ABL A Detector óptico-térmico convencional Vision con parpadeo
Detector óptico de humos y térmico 58º convencional con led de señalización y con parpadeo. Supervisión de funcionamiento mediante parpadeo del led. Diseño de cámara que reduce los efectos de la suciedad y accesible sin necesidad de herramientas especiales para mantenimiento. Microsensor incorporado, activable mediante haz de rayo láser codificado para prueba remota. Salida para piloto indicador de acción.

**ECO1000B** u E1000B Base estándar
Base estándar para serie ECO1000B.
