# Zócalo de superficie ECO1000

- Propiedad del archivo: CONSTRUNARIO
- Formato: FIEBDC-3/2012
- Programa: Construnario Versión 3.51
- Fecha de los precios: 25/01/2023
- Divisa: EUR
- Código: honeywell-li (15/02/2023)

**M2610040** u Zócalo de superficie ECO1000
Suministro e instalación de zócalo de superficie con entrada de tubo visto de hasta 20 mm. Marca HONEYWELL Modelo SMK1000.

| Código | Ud | Descripción | Rendimiento |
|---|---|---|---|
| SMK1000 | u | SMK1000 Zócalo de superficie (material) | 1.000 |
| WW00400 | u | Pequeño material (material) | 1.000 |
| WW00300 | u | Material complementario o pzas. E (material) | 1.000 |
| TO01800 | h | Oficial 1ª electricista (mano de obra) | 0.300 |

## Recursos

**SMK1000** u SMK1000 Zócalo de superficie
Zócalo de superficie con entradas de tubo visto de hasta 20mm. Se adapta a la base E1000B.
