# Detector óptico convencional ECO1000

- Propiedad del archivo: CONSTRUNARIO
- Formato: FIEBDC-3/2012
- Programa: Construnario Versión 3.51
- Fecha de los precios: 25/01/2023
- Divisa: EUR
- Código: honeywell-li (15/02/2023)

**M2610080** u Detector óptico convencional ECO1000
Suministro e instalación de sensor microprocesado de humos para conexión a sistemas convencionales, tipo óptico. Diseño de cámara que reduce los efectos de la suciedad. Perfil extraplano con led de señalización, microprocesador incorporado, activable mediante haz de rayo láser codificado. Montaje superficial mediante zócalo , y salida para indicador de acción remoto. Incorpora Base ECO1000B intercambiable con el resto de detectores convencionales de la serie. Conforme al Reglamento (UE) nº 305/2011 del Parlamento Europeo relativo a los productos de la construcción. Totalmente instalado y funcionado según planos y pliego de condiciones. Marca HONEYWELL Modelo ECO1003ABL A

| Código | Ud | Descripción | Rendimiento |
|---|---|---|---|
| ECO1003ABLA | u | E1003ABL A Detector óptico convencional con parpadeo (material) | 1.000 |
| ECO1000B | u | E1000B Base estándar (material) | 1.000 |
| WW00400 | u | Pequeño material (material) | 1.000 |
| WW00300 | u | Material complementario o pzas. E (material) | 1.000 |
| TO01800 | h | Oficial 1ª electricista (mano de obra) | 0.300 |

## Recursos

**ECO1003ABLA** u E1003ABL A Detector óptico convencional con parpadeo
Detector de humos óptico convencional de perfil extraplano con led de señalización y con parpadeo. Supervisión de funcionamiento mediante parpadeo del led. Diseño de cámara que reduce los efectos de la suciedad y accesible sin necesidad de herramientas especiales para mantenimiento. Microsensor incorporado, activable mediante haz de rayo láser codificado para prueba remota. Salida para piloto indicador de acción.

**ECO1000B** u E1000B Base estándar
Base estándar para serie ECO1000B.
