# Central de extinción VSN-RP1R+

- Propiedad del archivo: CONSTRUNARIO
- Formato: FIEBDC-3/2012
- Programa: Construnario Versión 3.51
- Fecha de los precios: 25/01/2023
- Divisa: EUR
- Código: honeywell-li (15/02/2023)

**M2820011** u Central de extinción VSN-RP1R+
Suministro e instalación de central de detección y extinción de incendios controlada por microprocesador doble, diseñada según los requisitos de la norma EN12094-1. Dispone de leds indicadores de estado de sistema. Totalmente programable: tiempos de espera y pausa, temporización de descarga, zona cruzada, secuencia de extinción,etc. Incorpora circuitos de entrada para detectores convencionales, entrada para pulsador de paro o espera, pulsador manual, dispositivos de supervisión como presostato, baja presión, puertas abiertas y anulación mecánica. Dispone de circuitos de salida para la indicación de las diferentes etapas del sistema, salida de sirenas con tres etapas: alerta, alarma, y extinción, letrero de gas disparado, doble circuito de extinción y circuitos para cierre de compuertas y señalización del estado del sistema. Permite la conexión opcional de un comunicador telefónico a CRA con formato CONTACT ID y conexión remota vía IP. Incluidas dos baterías PS-1207. Incorpora histórico de los últimos 450 eventos. Totalmente instalada, programada y funcionando según planos y pliego de condiciones. Marca HONEYWELL Modelo VSN-RP1R-PLUS2."

| Código | Ud | Descripción | Rendimiento |
|---|---|---|---|
| VSN-RP1R-PLUS2 | u | VSN-RP1R+ Central de extinción (material) | 1.000 |
| PS-1207 | u | PS1207 Batería 12 V. 7A/H (material) | 2.000 |
| ATC00100 | h | Cuadrilla albañilería formada por oficial 1ª y peón especializado. (mano de obra) | 0.500 |
| ATC00400 | h | Cuadrilla albañilería formada por oficial 1ª instalador y ayudante especialista. (mano de obra) | 3.000 |
| WW00300 | u | Material complementario o pzas. E (material) | 20.000 |
| WW00400 | u | Pequeño material (material) | 20.000 |

## Recursos

**VSN-RP1R-PLUS2** u VSN-RP1R+ Central de extinción
Central de detección y extinción de incendios controlada por microprocesador doble con redundancia, con histórico de los últimos 450 eventos. Dispone de leds indicadores de estado de sistema y visualizador con dos dígitos del tiempo de descarga e incorpora pulsador manual de extinción, letrero de gas disparado y llave para la selección del modo manual, automático o fuera de servicio. Totalmente programable: tiempos de espera y pausa, temporización de descarga, zona cruzada, secuencia de extinción,etc. Incorpora circuitos de entrada para detectores convencionales, entrada para pulsador de paro o espera, pulsador manual, dispositivos de supervisión como presostato, baja presión, puertas abiertas y anulación mecánica. Dispone de circuitos de salida para la indicación de las diferentes etapas del sistema, salida de sirenas con tres etapas: alerta, alarma, y extinción, letrero de gas disparado, doble circuito de extinción y circuitos para cierre de compuertas y señalización del estado del sistema. Opcionalmente permite conectar los siguientes módulos: un módulo ITAC, una tarjeta RS232 VSN-232 y una tarjeta Ethernet IP TG-IP1-SEC. Cabina con capacidad para 2 baterías de hasta 7A.

**PS-1207** u PS1207 Batería 12 V. 7A/H
Batería de 12V PS-1207. Capacidad 7Ah. Conexión por terminal Fastón.
