# Central CO 2 zonas

- Propiedad del archivo: CONSTRUNARIO
- Formato: FIEBDC-3/2012
- Programa: Construnario Versión 3.51
- Fecha de los precios: 25/01/2023
- Divisa: EUR
- Código: honeywell-li (15/02/2023)

**M4960012** u Central CO 2 zonas
Suministro e instalación de central de detección de monóxido de carbono de 2 zonas ampliable a 3 con el módulo VP-100 o hasta 4 zonas con el módulo de 2 zonas VP-200. Diseñada según UNE 23.300/84. No precisa baterías. - Alimentación: 220 Vca. +/- 10%. - Nº max. detectores por zona : 16. - Conexionado: 2 hilos de 1,5 mm2. - Distancia max. línea detectores: 500m. - Salida de ventilación (primer nivel): relé NA/NC. - Salida de ventilación (segundo nivel): relé NA/NC. - Salida de alarma por zona: relé NA/NC. - Salida de avería general: relé NA/NC. - Dimensiones: Ancho 380 x Alto 315 x Pr 100 mm. Totalmente instalada, programada y funcionando según planos y pliego de condiciones. Marca HONEYWELL Modelo VSN-PARK-2.

| Código | Ud | Descripción | Rendimiento |
|---|---|---|---|
| VSN-PARK2 | u | VSN-PARK2 Central CO 2/4 zonas (material) | 1.000 |
| WW00400 | u | Pequeño material (material) | 15.000 |
| WW00300 | u | Material complementario o pzas. E (material) | 20.000 |
| ATC00100 | h | Cuadrilla albañilería formada por oficial 1ª y peón especializado. (mano de obra) | 0.500 |
| ATC00400 | h | Cuadrilla albañilería formada por oficial 1ª instalador y ayudante especialista. (mano de obra) | 3.000 |

## Recursos

**VSN-PARK2** u VSN-PARK2 Central CO 2/4 zonas
Central de detección de monóxido de carbono de 2 zonas (hasta 32 detectores direccionables). Ampliable a 3 zonas (hasta 48 detectores direccionables), mediante un módulo de una zona VP-100 o a 4 zonas (hasta 64 detectores direccionables) mediante un módulo VP-200 de dos zonas. Identifica cada equipo conectado indicando la señal individual de cada equipo seleccionado en modo mantenimiento e indicando avería por fallo de comunicaciones en caso de pérdida de equipos. Función de direccionamiento automático de equipos. Permite instalación en ramal. No precisa baterías. Diseñada según UNE 23.300/84.
