# Detector CO

- Propiedad del archivo: CONSTRUNARIO
- Formato: FIEBDC-3/2012
- Programa: Construnario Versión 3.51
- Fecha de los precios: 25/01/2023
- Divisa: EUR
- Código: honeywell-li (15/02/2023)

**M4960040** u Detector CO
Suministro e instalación de detector de monóxido (sonda por semiconductor), con zócalo de conexión incluido. Diseñado según UNE 23.300/84. Totalmente instalado y funcionando según planos y pliego de condiciones. Marca HONEYWELL Modelo VSN-CO.

| Código | Ud | Descripción | Rendimiento |
|---|---|---|---|
| VSN-CO | u | VSN-CO Detector CO (material) | 1.000 |
| WW00400 | u | Pequeño material (material) | 15.000 |
| WW00300 | u | Material complementario o pzas. E (material) | 20.000 |
| TO01800 | h | Oficial 1ª electricista (mano de obra) | 0.300 |

## Recursos

**VSN-CO** u VSN-CO Detector CO
Detector de monóxido direccionable (sonda por semiconductor), con zócalo de conexión incluido. Diseñado según UNE23300/84. Dimensiones: 100 mm diámetro, 70 mm de alto. Marca: MorleyIAS Modelo: VSN-CO.
