# Pulsador de alarma IP67

- Propiedad del archivo: CONSTRUNARIO
- Formato: FIEBDC-3/2012
- Programa: Construnario Versión 3.51
- Fecha de los precios: 25/01/2023
- Divisa: EUR
- Código: honeywell-li (15/02/2023)

**M5650231** u Pulsador de alarma IP67
Suministro e instalación de pulsador manual de superficie antihumedad, grado de protección IP67. Conforme al Reglamento (UE) nº 305/2011 del Parlamento Europeo relativo a los productos de la construcción. Totalmente instalado y funcionando según planos y pliego de condiciones. Marca MORLEY-IAS Modelo W3A-R000SG-K013-41."

| Código | Ud | Descripción | Rendimiento |
|---|---|---|---|
| M3AR000SGSTCK01 | u | M3A-R000SG-STCK-01 Pulsador de alarma por rotura de cristal (material) | 1.000 |
| WW00400 | u | Pequeño material (material) | 1.000 |
| WW00300 | u | Material complementario o pzas. E (material) | 1.000 |
| TO01800 | h | Oficial 1ª electricista (mano de obra) | 0.300 |

## Recursos

**M3AR000SGSTCK01** u M3A-R000SG-STCK-01 Pulsador de alarma por rotura de cristal
Pulsador de alarma por rotura de cristal M3A-R000SG-STCK-01 con contacto NA o NC, de color rojo para sistemas convencionales. Diseñado para su uso en interiores y montaje en superficie.
