# Pulsador manual de alarma rearmable serie KAC

- Propiedad del archivo: CONSTRUNARIO
- Formato: FIEBDC-3/2012
- Programa: Construnario Versión 3.51
- Fecha de los precios: 25/01/2023
- Divisa: EUR
- Código: honeywell-li (15/02/2023)

**M5650250** u Pulsador manual de alarma rearmable serie KAC
Suministro e instalación de pulsador manual de alarma de color rojo para sistemas convencionales. Incorpora caja de montaje en superficie y sistema de comprobación mediante llave. Grado de protección IP24. Conforme al Reglamento (UE) nº 305/2011 del Parlamento Europeo relativo a los productos de la construcción. Totalmente instalado y funcionando según planos y pliego de condiciones. Marca MORLEY-IAS Modelo M1A-R470SF-STCK-01.

| Código | Ud | Descripción | Rendimiento |
|---|---|---|---|
| M1A-R470SF-STCK-01 | u | M1A-R470SF-STCK-01 Pulsador rearmable contacto NA (material) | 1.000 |
| WW00400 | u | Pequeño material (material) | 1.000 |
| WW00300 | u | Material complementario o pzas. E (material) | 1.000 |
| TO01800 | h | Oficial 1ª electricista (mano de obra) | 0.300 |

## Recursos

**M1A-R470SF-STCK-01** u M1A-R470SF-STCK-01 Pulsador rearmable contacto NA
Pulsador de alarma rearmable de color rojo M1A-R470SF-STCK-01 para sistemas convencionales. Diseñado para uso exclusivo en interiores y montaje en superficie o empotrado mediante caja estándar.
