# Sirena óptico acústica exterior

- Propiedad del archivo: CONSTRUNARIO
- Formato: FIEBDC-3/2012
- Programa: Construnario Versión 3.51
- Fecha de los precios: 25/01/2023
- Divisa: EUR
- Código: honeywell-li (15/02/2023)

**M5660050** u Sirena óptico acústica exterior
Suministro e instalación de sirena exterior fabricada en policarbonato de color rojo, con foco intermitente y serigrafía de la palabra FUEGO en color blanco, consumo 25mA a 24VDC. Conforme al Reglamento (UE) nº 305/2011 del Parlamento Europeo relativo a los productos de la construcción. Totalmente instalada y funcionando según planos y pliego de condiciones. Marca HLSI Modelo HSR-E24.

| Código | Ud | Descripción | Rendimiento |
|---|---|---|---|
| HSR-E24 | u | HSR-E24 Sirena óptico/acústica para exterior (material) | 1.000 |
| WW00400 | u | Pequeño material (material) | 1.000 |
| WW00300 | u | Material complementario o pzas. E (material) | 1.000 |
| TO01800 | h | Oficial 1ª electricista (mano de obra) | 0.300 |

## Recursos

**HSR-E24** u HSR-E24 Sirena óptico/acústica para exterior
Sirena exterior HSR-E24 bitonal óptico-acústica de color rojo con potencia de 95 dB a 1 metro. Grado de protección IP54. Opción de 3 ciclos de 1 minuto o activación continua.
