# Aislador galvánico AIS-GALS1

- Propiedad del archivo: CONSTRUNARIO
- Formato: FIEBDC-3/2012
- Programa: Construnario Versión 3.51
- Fecha de los precios: 25/01/2023
- Divisa: EUR
- Código: honeywell-li (15/02/2023)

**M5660161** u Aislador galvánico AIS-GALS1
Suministro e instalación de aislador galvánico AIS-GALS1 para sirenas convencionales de seguridad intrínseca ""EEX ia"". El aislador galvánico se debe montar en una zona segura fuera de la zona explosiva. Se requiere un aislador por cada sirena IS-MA1. Totalmente instalado y funcionando según planos y pliego de condiciones. Marca NOTIFIER Modelo AIS-GALS1.

| Código | Ud | Descripción | Rendimiento |
|---|---|---|---|
| AIS-GALS1 | u | AIS-GALS1 Aislador galvánico (material) | 1.000 |
| TO01800 | h | Oficial 1ª electricista (mano de obra) | 0.300 |
| WW00300 | u | Material complementario o pzas. E (material) | 1.000 |
| WW00400 | u | Pequeño material (material) | 1.000 |

## Recursos

**AIS-GALS1** u AIS-GALS1 Aislador galvánico
Aislador galvánico. Permite conectar hasta 2 sirenas convencionales de seguridad intrínseca IS-MA1 ia. El aislador galvánico se debe montar en una zona segura fuera del área de riesgo. Los detectores de llama serie ATEX se suministran en carcasa de aluminio (opcional en acero inoxidable con un coste adicional) y los detectores de la serie MINI se suministran en carcasa de acero inoxidable. Los detectores SPECTREX disponen de una garantía de tres años y tienen un tiempo mínimo entre fallos superior a 100.000 horas.
