# Aislador galvánico para sensores EEx ia AIS-GALD1

- Propiedad del archivo: CONSTRUNARIO
- Formato: FIEBDC-3/2012
- Programa: Construnario Versión 3.51
- Fecha de los precios: 25/01/2023
- Divisa: EUR
- Código: honeywell-li (15/02/2023)

**M566072** u Aislador galvánico para sensores EEx ia AIS-GALD1
Suministro e instalación de aislador galvánico AIS-GALD1 para detectores y pulsadores de alarma convencionales de seguridad intrínseca ""EEX ia"". El aislador galvánico se debe montar en una zona segura fuera de la zona explosiva. Totalmente instalado y funcionando según planos y pliego de condiciones. Marca NOTIFIER Modelo AIS-GALD1.

| Código | Ud | Descripción | Rendimiento |
|---|---|---|---|
| AIS-GALD1 | u | AIS-GALD1 Aislador galvánico para sensores EEx ia (material) | 1.000 |
| TO01800 | h | Oficial 1ª electricista (mano de obra) | 0.300 |
| WW00300 | u | Material complementario o pzas. E (material) | 1.000 |
| WW00400 | u | Pequeño material (material) | 1.000 |

## Recursos

**AIS-GALD1** u AIS-GALD1 Aislador galvánico para sensores EEx ia
Aislador galvánico para sensores y pulsadores convencionales de seguridad intrínseca “EEX ia”. El aislador galvánico se debe montar en una zona segura fuera de la zona explosiva.
