# Central analógica MAX de 8 lazos

- Propiedad del archivo: CONSTRUNARIO
- Formato: FIEBDC-3/2012
- Programa: Construnario Versión 3.51
- Fecha de los precios: 25/01/2023
- Divisa: EUR
- Código: honeywell-li (15/02/2023)

**MAX8L** u Central analógica MAX de 8 lazos
Suministro e instalación de central analógica de 8 lazos MAX con protocolo Morley conectable a la plataforma Cloud CLSS de Honeywell para la sincronización y control de eventos del sistema. Cada lazo puede controlar un máximo de 99 sensores analógicos inteligentes más 99 módulos monitores (entrada) o de control (salida), hasta un total de 1584 puntos identificables. Posibilidad de configurar el lazo CLIP compatible 99+99 direcciones. Maximiza el potencial de la extensa gama de equipos conectables al lazo de Morley y esta capacidad aumentada del lazo permite alimentar sirenas y detectores de rayo a través de él y sincronizar los elementos óptico-acústicos, así como emplear una única dirección en los multimódulos. Permite la conexión directa al lazo de la nueva gama de equipos de aspiración FAAST-LT. Dispone de display con un intuitivo menú que permite la rápida y fácil operación del sistema, con método de ayuda que aparece en pantalla iluminando las teclas mas relevantes. Dispone de 2 circuitos de salida y 2 de entrada programables y 1 salida AUX 24 Vdc./0,5Amp. para alimentar equipos externos e incorpora un display con un intuitivo menú que permite la rápida y fácil operación del sistema. El nuevo sistema de montaje EasyFix permite una instalación del panel rápida y sencilla. Conforme al Reglamento (UE) nº 305/2011 del Parlamento Europeo relativo a los productos de la construcción. Totalmente instalada, programada y funcionando según planos y pliego de condiciones. Durante la puesta en marcha, se recomienda realizar una lectura/diagnóstico de los circuitos analógicos, utilizando la herramienta opcional del verificador de lazos POL-200TS. Marca HONEYWELL Modelo MA-8000-02_8L.

| Código | Ud | Descripción | Rendimiento |
|---|---|---|---|
| MA800002 |  | Central MAX de 4 lazos ampliable a 8 (material) | 1.000 |
| PS-1212 | u | PS1212 Batería 12 V 12 A/h (material) | 2.000 |
| WW00400 | u | Pequeño material (material) | 15.000 |
| WW00300 | u | Material complementario o pzas. E (material) | 20.000 |
| ATC00400 | h | Cuadrilla albañilería formada por oficial 1ª instalador y ayudante especialista. (mano de obra) | 3.000 |
| ATC00100 | h | Cuadrilla albañilería formada por oficial 1ª y peón especializado. (mano de obra) | 0.500 |
| ATC99999 | h | Programación oficial especializado (mano de obra) | 4.000 |
| ATC99998 | h | Verificación y certificados de lazos (mano de obra) | 1.000 |

## Recursos

**PS-1212** u PS1212 Batería 12 V 12 A/h
Batería PS-1212 de 12V. Capacidad 12Ah. Conexión por terminal Fastón.
