# MCP-METAL Panel indicador de la ubicación del pulsador de alarma manual

- Propiedad del archivo: CONSTRUNARIO
- Formato: FIEBDC-3/2012
- Programa: Construnario Versión 3.51
- Fecha de los precios: 25/01/2023
- Divisa: EUR

**MCP-METAL** u MCP-METAL Panel indicador de la ubicación del pulsador de alarma manual
Panel indicador de la ubicación del pulsador de alarma manual en formato metálico conforme ISO 7010.
