# Estación de llamadas bomberos DCSF7

- Propiedad del archivo: CONSTRUNARIO
- Formato: FIEBDC-3/2012
- Programa: Construnario Versión 3.51
- Fecha de los precios: 25/01/2023
- Divisa: EUR
- Código: honeywell-li (15/02/2023)

**MIC.EMER.4** u Estación de llamadas bomberos DCSF7
Suministro e instalación de panel de control de bomberos para Sistemas de Alarma por Voz V.A.S. con micrófono de mano y botonera de 12 teclas configurables. Incorpora 13 leds y un altavoz. Sistema permanentemente supervisado. Incluye cabina roja para montaje en pared (200x300x30mm). Conectado mediante cable Cat.5 (hasta 300m) a cualquier bus DAL de las unidades de control del sistema Variodyn D1. Totalmente instalado, programado y funcionando según planos y pliego de condiciones. Modelo 583505.RE de Honeywell Life Safety

| Código | Ud | Descripción | Rendimiento |
|---|---|---|---|
| 583505.RE | u | 583505.RE Estación de llamadas bomberos DCSF7 (EN 54-16) (material) | 1.000 |
| 583482A | u | 583482A Cable parcheo DAL STP, 2m Azul Cat5 (material) | 1.000 |
| ATC00400 | h | Cuadrilla albañilería formada por oficial 1ª instalador y ayudante especialista. (mano de obra) | 0.500 |
| WW00300 | u | Material complementario o pzas. E (material) | 10.000 |
| WW00400 | u | Pequeño material (material) | 5.000 |

## Recursos

**583505.RE** u 583505.RE Estación de llamadas bomberos DCSF7 (EN 54-16)
La consola de control para bomberos DCSF7, completamente digital, se utiliza para la selección de mensajes de alarma preprogramados y para la emisión de mensajes de voz en vivo durante las situaciones de emergencia. La DCSF7 dispone de un micrófono de mano y un altavoz integrado para escucha o monitorización, así como para funciones de intercomunicación bidireccional. La consola se conecta a cualquier bus DAL disponible (Digital Audio Link - Enlace digital de audio) en los DOM del sistema VARIODYN® D1, mediante un cable Cat.5 estándar. Todas las señales de control y de audio se transmiten de forma digital, y esta conexión está permanentemente monitorizada, conforme a EN60849, DIN VDE0828 y EN54-16. La consola se alimenta con 24 Vdc directamente a partir del bus DAL.

**583482A** u 583482A Cable parcheo DAL STP, 2m Azul Cat5
Cable de parcheo Cat. 5 para la conexión de las líneas de transmisión de audio digital (DAL). Conector RJ45. Color azul. Longitud 2m.
