# Estación de llamada con pantalla táctil y conexión ethernet ETCS

- Propiedad del archivo: CONSTRUNARIO
- Formato: FIEBDC-3/2012
- Programa: Construnario Versión 3.51
- Fecha de los precios: 25/01/2023
- Divisa: EUR
- Código: honeywell-li (15/02/2023)

**MIC.EMER.Ethe** u Estación de llamada con pantalla táctil y conexión ethernet ETCS
Suministro e instalación de estación de llamada digital para Sistema de Alarma por Voz V.A.S. con pantalla táctil de 7" y conexión ethernet. Dispondrá de 4 LEDs bicolor para indicaciones de estado: fallo del micrófono, fallo del sistema y estado de las dos conexiones redundantes y de un botón rojo con protector de plástico que se pueda configurar para mensajes de emergencia. El micrófono de cuello de cisne será reemplazable y monitorizado por la estación de llamada. El altavoz se podrá utilizar para la escucha de los mensajes grabados localmente y para intercominicarse entre estaciones de llamada. Prevista para conexiones redundantes mediante red Ethernet. Incluye alimentador PoE modelo 583396. Totalmente instalado, programado y funcionando según planos y pliego de condiciones. Modelo 583527 de Honeywell Life Safety

| Código | Ud | Descripción | Rendimiento |
|---|---|---|---|
| 583527 | u | 583527 Estación de llamadas ETCS (material) | 1.000 |
| 583396 | u | 583396 Alimentador para estación de llamada ETCS (material) | 1.000 |
| ATC99999 | h | Programación oficial especializado (mano de obra) | 2.000 |
| ATC00400 | h | Cuadrilla albañilería formada por oficial 1ª instalador y ayudante especialista. (mano de obra) | 0.500 |
| WW00300 | u | Material complementario o pzas. E (material) | 10.000 |
| WW00400 | u | Pequeño material (material) | 5.000 |

## Recursos

**583527** u 583527 Estación de llamadas ETCS
Estación de llamada con pantalla táctil de 7" y conexión ethernet. Dispone además de 4 LEDs bicolor para indicaciones de estado: fallo del micrófono, fallo del sistema y estado de las dos conexiones redundantes. El botón rojo con el protector de plástico se puede configurar para mensajes de emergencia. El micrófono de cuello de cisne es reemplazable y está monitorizado por la estación de llamada. El altavoz se puede utilizar para la escucha de los mensajes grabados localmente y para intercominicarse entre estaciones de llamada. La ETCS está prevista para conexiones redundantes mediante red Ethernet. Se puede alimentar mediante dispositivos PoE a través de ethernet o mediante un adaptador. Conexión USB para una sencilla reproducción de archivos de audio externos. Dispone de entrada y salida de audio externas para conectar dispositivos como un reproductor de CD. Si fuese necesario aumentar el número de teclas y/o LEDs, se pueden conectar hasta 3 módulo de expansión de teclado 583526. La ETCS supervisa el micrófono y el cableado permanentemente. La monitorización y la configuración se pueden hacer remotamente via Ethernet. Dispone de display multi idioma que se pueden cambiar sin rearmar el dispositivo. Cuenta con tres tipos de permiso de usuario para distintos niveles de acceso. Hasta 27 horas de mensajes o audio se pueden grabar localmente.

**583396** u 583396 Alimentador para estación de llamada ETCS
Switch PoE para alimentar la estación de llamada ETCS directamente por el cable Ethernet . Está equipado con una fuente de alimentación con tecnología de alta eficiencia que permite al PoE proporcionar bajos voltajes como 12/24/48VDC
