# Estación de llamada digital DSCplus

- Propiedad del archivo: CONSTRUNARIO
- Formato: FIEBDC-3/2012
- Programa: Construnario Versión 3.51
- Fecha de los precios: 25/01/2023
- Divisa: EUR
- Código: honeywell-li (15/02/2023)

**MIC.EMER.plus** u Estación de llamada digital DSCplus
Suministro e instalación de estación de llamada digital para Sistema de Alarma por Voz V.A.S. La estación de llamadas digital DCSplus permite la selección de las líneas de altavoces, la transmisión de mensajes de voz, gongs y alarmas. Dispone de 12 pulsadores totalmente configurables, 1 pulsador de emergencia, altavoz y un micrófono con flexo “cuello de cisne”. Permite cableado redundante. La consola de comunicación se conecta a cualquier bus DAL del sistema VARIODYN® D1. Incluye cable CAT5 de 3m. Totalmente instalado, programado y funcionando según planos y pliego de condiciones. Modelo 583520 de Honeywell Life Safety

| Código | Ud | Descripción | Rendimiento |
|---|---|---|---|
| 583520 | u | 583520 Estación de llamadas digital DCSplus(EN 54-16) (material) | 1.000 |
| ATC99999 | h | Programación oficial especializado (mano de obra) | 1.000 |
| ATC00400 | h | Cuadrilla albañilería formada por oficial 1ª instalador y ayudante especialista. (mano de obra) | 0.500 |
| WW00300 | u | Material complementario o pzas. E (material) | 10.000 |
| WW00400 | u | Pequeño material (material) | 5.000 |

## Recursos

**583520** u 583520 Estación de llamadas digital DCSplus(EN 54-16)
La estación de llamadas digital DCSplus permite la selección de las líneas de altavoces, la transmisión de mensajes de voz, gongs y alarmas. Dispone de 12 pulsadores totalmente configurables, altavoz y un micrófono con flexo “cuello de cisne”. La consola de comunicación se conecta a cualquier bus DAL disponible (Digital Audio Link - Enlace digital de audio) en los DOM del sistema VARIODYN® D1, mediante un cable Cat.5 estándar. Todas las señales de control y de audio se transmiten de forma digital, y esta conexión está permanentemente monitorizada, conforme a EN60849, DIN VDE0828 y EN54-16. Es posible conectar hasta 4 estaciones de llamadas digitales a un DOM. Por descontado, cada estación de llamadas en el sistema puede generar, e incluso recibir, diferentes transmisiones de voz y señales de control simultáneamente. Una estación digital de llamadas puede estar separada hasta 300 m del DOM (esta distancia puede incrementarse hasta los 2.000 m utilizando fibra óptica) y puede ser ampliada con hasta 6 módulos de teclado digitales DKM18, con lo que el número total de pulsadores y leds disponibles se incrementa hasta 120 por consola. La funcionalidad del micrófono de la estación digital de llamadas está permanentemente monitorizada de forma acústica. La DCSplus incluye, además, una entrada y una salida de audio externas que pueden ser utilizadas para conectar dispositivos externos de audio, como reproductores de CD o unidades de grabación. Instalación en sobremesa o empotrado.
