# Sistema compacto 4 zonas/320W, F.O

- Propiedad del archivo: CONSTRUNARIO
- Formato: FIEBDC-3/2012
- Programa: Construnario Versión 3.51
- Fecha de los precios: 25/01/2023
- Divisa: EUR
- Código: honeywell-li (15/02/2023)

**miniVES4-1-LN** u Sistema compacto 4 zonas/320W, F.O.
Suministro e instalación de Sistema compacto EN54-16 para montaje en pared con doble amplificador integrado de 320W (uno de ellos de reserva) con 8 líneas de altavoces o 4 zonas (líneas A/B) conectable en red de fibra óptica. Incluye LEDs de estado, menú de navegación, pantalla táctil en color de 4,5" y micrófono PTT para uso de emergencia en el frontal. Incluye tarjeta de conexión IP Switch ETH para la conexión en anillo de fibra óptica de múltiples sistemas. Dispone de cargador para 4 baterías de 12V, 35 Ah. Totalmente instalado, programado y funcionando según planos y pliego de condiciones. Modelo miniVES 4001 LN de Honeywell Life Safety.

| Código | Ud | Descripción | Rendimiento |
|---|---|---|---|
| miniVES4001LN | u | miniVES 4001 LN. Sistema compacto 4 zonas/320W conectable en red de F.O. (material) | 1.000 |
| ATC00400 | h | Cuadrilla albañilería formada por oficial 1ª instalador y ayudante especialista. (mano de obra) | 0.500 |
| WW00300 | u | Material complementario o pzas. E (material) | 5.000 |
| WW00400 | u | Pequeño material (material) | 10.000 |
| ATC99999 | h | Programación oficial especializado (mano de obra) | 2.000 |

## Recursos

**miniVES4001LN** u miniVES 4001 LN. Sistema compacto 4 zonas/320W conectable en red de F.O
Sistema compacto de PA/VA certificado EN54-16 y EN54-4 para montaje en pared. Doble amplificador integrado de 320W (uno es de reserva) libremente distribuible en 8 líneas de altavoces o 4 zonas (líneas A/B). Panel frontal completo con LED de estado, menú de navegación, pantalla táctil en color de 4,5" y micrófono PTT para uso de emergencia. DSP dedicado para los canales de audio y la salida de audio, 1 entrada de audio AUX, 7 entradas supervisadas y 3 salidas de relé programables. Incluye tarjeta de conexión IP Switch ETH para la conexión en anillo de fibra óptica de múltiples sistemas. Las estaciones de llamada se alimentan directamente del puerto PoE. Incluye un cargador de baterías para una capacidad máxima de carga de 4 baterías de 12V, 35 Ah.
