# Sistema compacto 4 zonas/320W/dos canales

- Propiedad del archivo: CONSTRUNARIO
- Formato: FIEBDC-3/2012
- Programa: Construnario Versión 3.51
- Fecha de los precios: 25/01/2023
- Divisa: EUR
- Código: honeywell-li (15/02/2023)

**miniVES4-2-L** u Sistema compacto 4 zonas/320W/dos canales
Suministro e instalación de Sistema compacto EN54-16 para montaje en pared con doble amplificador integrado de 320W (uno de ellos de reserva) para 8 líneas de altavoces o 4 zonas (líneas A/B) con 2 canales de audio. Incluye LEDs de estado, menú de navegación, pantalla táctil en color de 4,5" y micrófono PTT para uso de emergencia en el frontal. Cuenta con una tarjeta de red ETH para la conexión del sistema en red y la conexión de estaciones de llamada. Dispone de cargador para 4 baterías de 12V, 35 Ah. Totalmente instalado, programado y funcionando según planos y pliego de condiciones. Modelo miniVES 4002 L de Honeywell Life Safety.

| Código | Ud | Descripción | Rendimiento |
|---|---|---|---|
| miniVES 4002 L | u | miniVES 4002L. Sistema compacto 4 zonas/320W/dos canales (material) | 1.000 |
| ATC00400 | h | Cuadrilla albañilería formada por oficial 1ª instalador y ayudante especialista. (mano de obra) | 0.500 |
| WW00300 | u | Material complementario o pzas. E (material) | 5.000 |
| WW00400 | u | Pequeño material (material) | 10.000 |
| ATC99999 | h | Programación oficial especializado (mano de obra) | 2.000 |

## Recursos

**miniVES 4002 L** u miniVES 4002L. Sistema compacto 4 zonas/320W/dos canales
Sistema compacto de PA/VA certificado EN54-16 y EN54-4 para montaje en pared. Doble amplificador integrado de 320W (uno es de reserva) para la gestión de 2 canales de audio libremente distribuible en 8 líneas de altavoces o 4 zonas (líneas A/B). Panel frontal completo con LED de estado, menú de navegación, pantalla táctil en color de 4,5" y micrófono PTT para uso de emergencia. DSP dedicado para los canales de audio y la salida de audio, 1 entrada de audio AUX, 7 entradas supervisadas y 3 salidas de relé programables. Incluye una tarjeta de red ETH para la conexión del sistema en red y la conexión de las bases de los micrófonos (las estaciones de llamada se alimentarán localmente). Incluye un cargador de baterías para una capacidad máxima de carga de 4 baterías de 12V, 35 Ah.
