# Módulo de protección eléctrica

- Propiedad del archivo: CONSTRUNARIO
- Formato: FIEBDC-3/2012
- Programa: Construnario Versión 3.51
- Fecha de los precios: 25/01/2023
- Divisa: EUR
- Código: honeywell-li (15/02/2023)

**MSU** u Módulo de protección eléctrica
Suministro e instalación de unidad de distribución de alimentación para los componentes del sistema V.A.S. montados en el rack. La unidad ofrece un enchufe para la conexión de un ordenador portátil para labores de mantenimiento. Cada una de las tres fases puede soportar hasta 18A. El disruptor abre automáticamente con exceso de corriente pero también se puede accionar manualmente. El estado de operación se indica con un led verde y la posición de los interruptores se puede monitorizar con unos contactos auxiliares. Ocupa 1HU, 19". Totalmente instalado, programado y funcionando según planos y pliego de condiciones. Modelo 583371.21 de Honeywell Life Safety.

| Código | Ud | Descripción | Rendimiento |
|---|---|---|---|
| 583371.21 | u | 583371.21 Unidad de interruptores principales MSU (EN 54-16) (material) | 1.000 |
| ATC00400 | h | Cuadrilla albañilería formada por oficial 1ª instalador y ayudante especialista. (mano de obra) | 0.500 |
| WW00300 | u | Material complementario o pzas. E (material) | 5.000 |
| WW00400 | u | Pequeño material (material) | 10.000 |

## Recursos

**583371.21** u 583371.21 Unidad de interruptores principales MSU (EN 54-16)
La unidad de interruptores principales (MSU) se utiliza para proteger la alimentación eléctrica de todos los componentes VARIODYN® D1 montados en un armario rack. Además, dispone de una toma frontal para la conexión de un ordenador de servicio para tareas de mantenimiento local o remoto. Cada una de las 3 fases puede soportar una carga máxima de 18 A. El interruptor de protección se desconecta automáticamente frente a un exceso de consumo, pero también puede ser utilizado de forma manual como interruptor para la conexión o desconexión de la alimentación. Las condiciones de funcionamiento se muestran mediante los indicadores luminosos de estado en color verde. El estado de los interruptores también puede ser evaluado mediante los contactos auxiliares. Dispone de una toma de 230 V y una conexión RJ45 frontales para la conexión de un PC de servicio. Para montaje en armario rack de 19” (1 HU).
