# Módulo de comunicaciones IP/CRA/GPRS/SMS UCIP-GPRS

- Propiedad del archivo: CONSTRUNARIO
- Formato: FIEBDC-3/2012
- Programa: Construnario Versión 3.51
- Fecha de los precios: 25/01/2023
- Divisa: EUR
- Código: honeywell-li (15/02/2023)

**MUCIP-GPRS** u Módulo de comunicaciones IP/CRA/GPRS/SMS UCIP-GPRS
Suministro e instalación de comunicador IP/CRA/GPRS/SMS para sistema de gestión o envío de estados SMS y conexión a central receptora de alarmas de centrales SERIE ID y RP1R-Supra de Notifier UCIP-GPRS. Conexión hasta a 2 Receptoras con comunicación encriptada según norma AES 128 de nivel 4 sobre CONTACT ID. Transmisión de eventos por zona o punto. Conexión directa a RED Ethernet o red móvil GPRS. Trama de monitorización y stay alive periódica para receptora compatible. Envío de mensajes SMS de los estados con texto de equipo, hasta a 2 usuarios. Se conecta al puerto RS-232 opcional de las centrales. Precisa 24V auxiliares, 150 mA. Marca HONEYWELL Modelo UCIP-GPRS.

| Código | Ud | Descripción | Rendimiento |
|---|---|---|---|
| UCIP-GPRS | u | UCIP-GPRS Módulo comunicaciones IP/CRA/GPRS/SMS (material) | 1.000 |
| TO01800 | h | Oficial 1ª electricista (mano de obra) | 1.000 |
| WW00300 | u | Material complementario o pzas. E (material) | 10.000 |
| WW00400 | u | Pequeño material (material) | 10.000 |
| ATC99999 | h | Programación oficial especializado (mano de obra) | 0.200 |
| SMBT | u | Caja plástica de superficie para UCIP y UCIP/GPRS (material) | 1.000 |

## Recursos

**UCIP-GPRS** u UCIP-GPRS Módulo comunicaciones IP/CRA/GPRS/SMS
Comunicador Universal TCP-IP y GPRS para conexión a sistema de gestión o envío de estados SMS y conexión a central receptora de alarmas de centrales NOTIFIER ID. Conexión hasta a 2 Receptoras con comunicación encriptada según norma AES 128 de nivel 4 sobre CONTACT ID. Transmisión de eventos por zona o punto. Conexión directa a RED Ethernet o red móvil GPRS. Trama de monitorización y stay alive periódica para receptora compatible. Envío de mensajes SMS de los estados con texto de equipo, hasta a 2 usuarios. No incluye tarjeta SIM para red GPRS/GSM. Conexión al puerto RS-232 opcional de la central DX CONNEXION. Cumple con EN54-21 y EN50136 Grado 4. Requiere alimentación de 24Vcc. Se conecta al puerto RS-232 opcional 020-478 de las centrales NOTIFIER ID3000. Precisa 24V auxiliares, 150 mA.

**SMBT** u Caja plástica de superficie para UCIP y UCIP/GPRS
Caja para montaje en superficie SMBT de un transmisor UCIP/UCIP-GPRS. Dispone de los orificios necesarios para realizar las conexiones y el montaje de forma rápida y sencilla en el interior de las centrales. Construida en ABS antiestático, de color crema y tapa con espacio para pegatina identificativa.
