# Módulo de comunicaciones CRA con conexión IP por ModBus unidireccional

- Propiedad del archivo: CONSTRUNARIO
- Formato: FIEBDC-3/2012
- Programa: Construnario Versión 3.51
- Fecha de los precios: 25/01/2023
- Divisa: EUR
- Código: honeywell-li (15/02/2023)

**MUCIP-MODBUS** u Módulo de comunicaciones CRA con conexión IP por ModBus unidireccional

| Código | Ud | Descripción | Rendimiento |
|---|---|---|---|
| UCIP-MODBUS | u | UCIP-GPRS Módulo comunicaciones CRA con conexión IP por ModBus unidireccional (material) | 1.000 |
| TO01800 | h | Oficial 1ª electricista (mano de obra) | 1.000 |
| WW00300 | u | Material complementario o pzas. E (material) | 10.000 |
| WW00400 | u | Pequeño material (material) | 10.000 |
| ATC99999 | h | Programación oficial especializado (mano de obra) | 0.200 |
| SMBT | u | Caja plástica de superficie para UCIP y UCIP/GPRS (material) | 1.000 |

## Recursos

**UCIP-MODBUS** u UCIP-GPRS Módulo comunicaciones CRA con conexión IP por ModBus unidireccional
Comunicador IP por ModBus unidireccional para sistema de gestión o envío de estados SMS y conexión a central receptora de alarmas de centrales SERIE AM-8200, NFS-Supra y RP1R-Supra de Notifier.

**SMBT** u Caja plástica de superficie para UCIP y UCIP/GPRS
Caja para montaje en superficie SMBT de un transmisor UCIP/UCIP-GPRS. Dispone de los orificios necesarios para realizar las conexiones y el montaje de forma rápida y sencilla en el interior de las centrales. Construida en ABS antiestático, de color crema y tapa con espacio para pegatina identificativa.
