# Pulsador rotura cristal convencional W3A-R000SG-K013-41

- Propiedad del archivo: CONSTRUNARIO
- Formato: FIEBDC-3/2012
- Programa: Construnario Versión 3.51
- Fecha de los precios: 25/01/2023
- Divisa: EUR
- Código: honeywell-li (15/02/2023)

**N5650231** u Pulsador rotura cristal convencional W3A-R000SG-K013-41
Suministro e instalación de pulsador manual de superficie antihumedad W3A-R000SG-K013-41 , grado de protección IP67. con tapa de protección, incluso caja de superficie PS031W. Conforme al Reglamento (UE) nº 305/2011 del Parlamento Europeo relativo a los productos de la construcción. Aprobado según los requisitos de: EN54-11, Con certificado CPD: 0832-CPD-0648. Totalmente instalado y funcionando según planos y pliego de condiciones. Marca NOTIFIER Modelo W3A-R000SG-K013-41.

| Código | Ud | Descripción | Rendimiento |
|---|---|---|---|
| W3A-R000SG-STCK-01 | u | W3A-R000SG-STCK-01 Pulsador de alarma por rotura NA/NC (material) | 1.000 |
| TO01800 | h | Oficial 1ª electricista (mano de obra) | 0.300 |
| WW00300 | u | Material complementario o pzas. E (material) | 1.000 |
| WW00400 | u | Pequeño material (material) | 1.000 |

## Recursos

**W3A-R000SG-STCK-01** u W3A-R000SG-STCK-01 Pulsador de alarma por rotura NA/NC
Pulsador de alarma estanco por rotura de cristal con contacto NA o NC, de color rojo para sistemas convencionales. No incluye tapa de protección (Ref. PS200).
