# NFG-16R Módulo de expansión para 16 relés para centrales NFG-8

- Propiedad del archivo: CONSTRUNARIO
- Formato: FIEBDC-3/2012
- Programa: Construnario Versión 3.51
- Fecha de los precios: 25/01/2023
- Divisa: EUR

**NFG-16REL** u NFG-16R Módulo de expansión para 16 relés para centrales NFG-8
Módulo de expansión de 16 relés para centrales NFG-8. Se monta en el interior de la central.
