# NRX-USB-PRO Dispositivo USB licencia anual para programación, mantenimiento y diagnóstico de sistemas AGILE

- Propiedad del archivo: CONSTRUNARIO
- Formato: FIEBDC-3/2012
- Programa: Construnario Versión 3.51
- Fecha de los precios: 25/01/2023
- Divisa: EUR

**NRX-USB-PRO** u NRX-USB-PRO Dispositivo USB licencia anual para programación, mantenimiento y diagnóstico de sistemas AGILE.
Dispositivo USB de licencia anual compatible con programa Agile IQ para la programación, mantenimiento y diagnóstico de sistemas VR Agile.
