# OSID-EHI Caja de protección IP66 para Receptor OSID

- Propiedad del archivo: CONSTRUNARIO
- Formato: FIEBDC-3/2012
- Programa: Construnario Versión 3.51
- Fecha de los precios: 25/01/2023
- Divisa: EUR

**OSID-EHI** u OSID-EHI Caja de protección IP66 para Receptor OSID.
Caja de protección IP66 para Receptor OSID.
