# KIT instalación OSID con herramienta láser, cable de diagnóstico y filtro de prueba

- Propiedad del archivo: CONSTRUNARIO
- Formato: FIEBDC-3/2012
- Programa: Construnario Versión 3.51
- Fecha de los precios: 25/01/2023
- Divisa: EUR

**OSID-INST** u KIT instalación OSID con herramienta láser, cable de diagnóstico y filtro de prueba.
Kit de instalación y pruebas: con herramienta de bloqueo y alineamiento laser, cable FTDI para conexión con ordenador mediante USB, filtro de policarbonato rojo para pruebas de fuego, hoja reflectora para alineamiento laser a larga distancia, bayeta de limpieza y manuales.
