# OSP-001 Cable FTDI USB de diagnósticos para receptor OSID de 1,5m

- Propiedad del archivo: CONSTRUNARIO
- Formato: FIEBDC-3/2012
- Programa: Construnario Versión 3.51
- Fecha de los precios: 25/01/2023
- Divisa: EUR

**OSP-001** u OSP-001 Cable FTDI USB de diagnósticos para receptor OSID de 1,5m.
Cable FTDI USB de diagnósticos para receptor OSID de 1,5m.
