# Placa expansión 3 slot 772476

- Propiedad del archivo: CONSTRUNARIO
- Formato: FIEBDC-3/2012
- Programa: Construnario Versión 3.51
- Fecha de los precios: 25/01/2023
- Divisa: EUR
- Código: honeywell-li (15/02/2023)

**P-772476** u Placa expansión 3 slot 772476
Suministro e instalación Placa de expansión de 3 slots 772476 para micromódulos en centrales IQ8Control M (2 como máximo). No compatible con centrales IQ8Control C. Consumo de corriente Eq. básico aprox. aprox. 5 mA (sin micromódulo) Totalmente Instalada, programada y funcionando según planos y pliego de condiciones. Marca ESSER modelo 772476.

| Código | Ud | Descripción | Rendimiento |
|---|---|---|---|
| 772476 | u | 772476 Placa expansión 3 slot IQ8C-M1 (material) | 1.000 |
| TO01800 | h | Oficial 1ª electricista (mano de obra) | 0.300 |
| WW00300 | u | Material complementario o pzas. E (material) | 1.000 |
| WW00400 | u | Pequeño material (material) | 1.000 |
| ATC99999 | h | Programación oficial especializado (mano de obra) | 0.500 |

## Recursos

**772476** u 772476 Placa expansión 3 slot IQ8C-M1
Placa de expansión de 3 slots 772476 para micromódulos en centrales IQ8Control M (2 como máximo). No compatible con centrales IQ8Control C.
