# Equipamiento básico FX2 sin pantalla FX808392

- Propiedad del archivo: CONSTRUNARIO
- Formato: FIEBDC-3/2012
- Programa: Construnario Versión 3.51
- Fecha de los precios: 25/01/2023
- Divisa: EUR
- Código: honeywell-li (15/02/2023)

**P-FX808392** u Equipamiento básico FX2 sin pantalla FX808392
Suministro e instalación de equipamiento básico FX808392 FlexES FX2 de software y hardware para 2 lazos . No incluye teclado táctil FX808324 ni frontal ciego FX808325. El equipamiento para FX2 referencia FX808392 consta de: 1 x módulo de fuente de alimentación, 1 módulo de conexión de fuente de alimentación, 1 x chasis trasero, 1 x módulo de CPU, 1 x tarjeta base de conexiones con 2 slot para CPU y 2 slot libres y 1 x caja de montaje de 1 cuerpo, para alojar baterías de hasta 12 amperios. Marca ESSER modelo FX808392.

| Código | Ud | Descripción | Rendimiento |
|---|---|---|---|
| FX808392 | u | FX808392 Equipamiento básico FX2 sin pantalla. (material) | 1.000 |

## Recursos

**FX808392** u FX808392 Equipamiento básico FX2 sin pantalla
Equipamiento básico FX808392 FlexES FX2 de software y hardware para 2 lazos . No incluye teclado táctil FX808324 ni frontal ciego FX808325. El equipamiento para FX2 referencia FX808392 consta de: 1 x módulo de fuente de alimentación, 1 módulo de conexión de fuente de alimentación, 1 x chasis trasero, 1 x módulo de CPU, 1 x tarjeta base de conexiones con 2 slot para CPU y 2 slot libres y 1 x caja de montaje de 1 cuerpo, para alojar baterías de hasta 12 amperios.
