# Módulo expansión 1 slot/3 salidas supervisada/relé 772477

- Propiedad del archivo: CONSTRUNARIO
- Formato: FIEBDC-3/2012
- Programa: Construnario Versión 3.51
- Fecha de los precios: 25/01/2023
- Divisa: EUR
- Código: honeywell-li (15/02/2023)

**P-IQ8ME-3R** u Módulo expansión 1 slot/3 salidas supervisada/relé 772477
Placa de expansión de 1 slot para micromódulos 772477 con 3 salidas supervisadas o de relés en centrales IQ8Control C o M. Conforme a EN54-2. Consumo de corriente en equipamiento básico aprox. 15 mA. ( sin Micromódulo) Solo puede conectarse un modulo referencias (Parte No. 772477/78/79) al módulo o equipamiento básico. Totalmente Instalada, programada y funcionando según planos y pliego de condiciones. Marca ESSER modelo 772477.

| Código | Ud | Descripción | Rendimiento |
|---|---|---|---|
| 772477 | u | 772477 Módulo expansión 1 slot/3 salidas supervisada/relé (material) | 1.000 |
| TO01800 | h | Oficial 1ª electricista (mano de obra) | 0.300 |
| WW00300 | u | Material complementario o pzas. E (material) | 1.000 |
| WW00400 | u | Pequeño material (material) | 1.000 |
| ATC99999 | h | Programación oficial especializado (mano de obra) | 0.500 |

## Recursos

**772477** u 772477 Módulo expansión 1 slot/3 salidas supervisada/relé
Placa de expansión de 1 slot para micromódulos 772477 con 3 salidas supervisadas o de relés en centrales IQ8Control C o M. Conforme a EN54-2. Consumo de corriente en equipamiento básico aprox. 15 mA. ( sin Micromódulo) Solo puede conectarse un modulo referencias (Parte No. 772477/78/79) al módulo o equipamiento básico. Marca ESSER modelo 772477.
