# Micromódulo expansor de lazo EsserbusPlus 804382.D0

- Propiedad del archivo: CONSTRUNARIO
- Formato: FIEBDC-3/2012
- Programa: Construnario Versión 3.51
- Fecha de los precios: 25/01/2023
- Divisa: EUR
- Código: honeywell-li (15/02/2023)

**P-IQ8ME-LP** u Micromódulo expansor de lazo EsserbusPlus 804382.D0
Micromódulo de 1 lazo EsserbusPLus ref. 804382.D0 para centrales serie IQ8Control C/M . Permite la conexión a la central hasta 127 elementos como detectores IQ8Quad y sirenas óptico/acústicas, alimentadas del lazo. Incorpora regleta extraíble para cable de 1,5 m2. Consumo en corriente en equipamiento básico de aprox. 25 mA. Compatible solo con centrales IQ8Control y cordones. Totalmente Instalada, programada y funcionando según planos y pliego de condiciones. Marca ESSER modelo ref. 804382.D0.

| Código | Ud | Descripción | Rendimiento |
|---|---|---|---|
| 804382.D0 | u | 804382.D0 Micromódulo expansor de lazo EsserbusPlus (material) | 1.000 |
| TO01800 | h | Oficial 1ª electricista (mano de obra) | 0.300 |
| WW00300 | u | Material complementario o pzas. E (material) | 1.000 |
| WW00400 | u | Pequeño material (material) | 1.000 |
| ATC99999 | h | Programación oficial especializado (mano de obra) | 0.500 |

## Recursos

**804382.D0** u 804382.D0 Micromódulo expansor de lazo EsserbusPlus
Micromódulo de 1 lazo EsserbusPLus ref. 804382.D0 para centrales serie IQ8Control C/M . Permite la conexión a la central hasta 127 elementos como detectores IQ8Quad y sirenas óptico/acústicas, alimentadas del lazo. Incorpora regleta extraíble para cable de 1,5 m2. Consumo en corriente en equipamiento básico de aprox. 25 mA. Compatible solo con centrales IQ8Control y cordones. Marca ESSER modelo ref. 804382.D0.
