# Detector analógico IQ8QUAD O2T con sirena, flash y mensaje de voz en catalán 802385.SV98

- Propiedad del archivo: CONSTRUNARIO
- Formato: FIEBDC-3/2012
- Programa: Construnario Versión 3.51
- Fecha de los precios: 25/01/2023
- Divisa: EUR
- Código: honeywell-li (15/02/2023)

**P104205_1** u Detector analógico IQ8QUAD O2T con sirena, flash y mensaje de voz en catalán 802385.SV98
Suministro e instalación de detector multisensorial IQ8 O2T con sirena incorporada y posibilidad de mensajes de voz en catalán y flash incorporados en el mismo detector, provisto de doble sensor óptico con ángulos de medición óptica diferentes y sensor de temperatura para garantizar la detección de diferentes tipos de incendio desde aquellos cuya característica principal es el desprendimiento lento de partículas de humo a fuegos abiertos con nivel de sensibilidad constante. El detector multisensorial IQ8 O2T es también adecuado para su uso en aplicaciones con temperaturas habituales de más de 65ºC. Provisto de microprocesador individual con funcionamiento en sistemas de inteligencia distribuida, función de autocomprobación, modo fallo CPU, memoria de datos de alarma y funcionamiento, indicación de alarma, direccionamiento por software e indicación de tipo de funcionamiento. El detector incorpora en si mismo, sirena de hasta 92dB/1m, en línea con EN54. La potencia sonora es configurable en cuanto a tonos (8 tonos ajustables) y a volumen individual por detector, pudiendo incluso aumentar el volumen progresivamente. También incorpora una señal óptica tipo flash de color rojo. La incorporación del Flash permite la indicación, mediante un efecto visual, de cualquier evento en el sistema de detección de incendios. En este sentido, el detector IQ8Quad incorpora flash integrado de 360º, dejando obsoleto al tradicional flash independiente. Y como punto más diferenciador, el detector incorpora mensaje de voz en catalán, que permite la posibilidad de intercalar mensajes de voz entre los tonos de aviso y permite avisar a los usuarios de las instalaciones de cualquier evento detectado por el sistema de detección de incendios. Ya es posible, sin emplear elementos adicionales, una evacuación escalonada en función del plan de evacuación del propio edificio. Por otro lado, incorpora módulo aislador de línea y acepta la conexión en paralelo de elemento indicador de acción. Incluye base 805590 intercambiable con el resto de detectores IQ8. Aprobado según los requisitos de: EN54-7/5 B y EN54-17 Totalmente instalado, programado y funcionando según planos y pliego de condiciones. Marca ESSER Modelo 802385-SV98.

| Código | Ud | Descripción | Rendimiento |
|---|---|---|---|
| 802385.SV98 | u | 802385.SV98 Detector analógico IQ8QUAD O2T con sirena, flash y mensaje de voz en Catalán (material) | 1.000 |
| 805590 | u | 805590 Base estándar para detectores serie IQ8 e IQ8Quad (material) | 1.000 |
| TO01800 | h | Oficial 1ª electricista (mano de obra) | 0.300 |
| WW00300 | u | Material complementario o pzas. E (material) | 1.000 |
| WW00400 | u | Pequeño material (material) | 1.000 |
| ATC99999 | h | Programación oficial especializado (mano de obra) | 0.050 |

## Recursos

**802385.SV98** u 802385.SV98 Detector analógico IQ8QUAD O2T con sirena, flash y mensaje de voz en Catalán
Detector IQ8Quad multisensorial O2T, provisto de microprocesador individual con funcionamiento en sistemas de inteligencia distribuida, función de autocomprobación, modo fallo CPU, memoria de datos de alarma y funcionamiento, indicación de alarma, direccionamiento por software e indicación de tipo de funcionamiento.

**805590** u 805590 Base estándar para detectores serie IQ8 e IQ8Quad
Base estándar para detectores serie IQ8 e IQ8Quad.
