# Pulsador alarma analógico con aislador montaje en superficie

- Propiedad del archivo: CONSTRUNARIO
- Formato: FIEBDC-3/2012
- Programa: Construnario Versión 3.51
- Fecha de los precios: 25/01/2023
- Divisa: EUR
- Código: honeywell-li (15/02/2023)

**P104205_4** u Pulsador alarma analógico con aislador montaje en superficie
Suministro e instalación de pulsador IQ8 para sistemas IQ8Control 804973 en carcasa roja de plástico con aislador de línea incorporado y mecanismo de aviso rearmable mediante llave. Incluso tapa de protección modelo 704965. Incluye accesorio de base para entrada de tubo visto y montaje en superficie modelo 704980 que permite la inserción del pulsador en el lazo de detección. Totalmente instalado, programado y funcionando según planos y pliego de condiciones. Marca ESSER Modelo 804973/704980/704965

| Código | Ud | Descripción | Rendimiento |
|---|---|---|---|
| 804973 | u | 804973 Pulsador rearmable analógico compacto (material) | 1.000 |
| 704965 | u | 704965 Tapa pulsador compacto (material) | 1.000 |
| 704980 | u | 704980 Caja para montaje de pulsador IQ8 en superficie para tubo visto (material) | 1.000 |
| TO01800 | h | Oficial 1ª electricista (mano de obra) | 0.300 |
| WW00300 | u | Material complementario o pzas. E (material) | 1.000 |
| WW00400 | u | Pequeño material (material) | 1.000 |
| ATC99999 | h | Programación oficial especializado (mano de obra) | 0.050 |

## Recursos

**804973** u 804973 Pulsador rearmable analógico compacto
Pulsador de alarma de incendios rearmable analógico diseño compacto 804973. Incorpora aislador de cortocircuito de línea. Dispone de botón de accionamiento, led rojo de indicación de alarma y llave para prueba de activación, apertura de la tapa para acceder al módulo electrónico y rearme. Serigrafía impresa según EN54-11 con indicación de operación en caso de alarma. Permite instalación sobre caja de mecanismo universal con accesorio 704967 o sobre superficie con caja de montaje 704980.

**704965** u 704965 Tapa pulsador compacto
Tapa para pulsador IQ8 diseño compacto. Mediante la tapa, es posible proteger el accionado involuntario del pulsador y proporciona protección IP55

**704980** u 704980 Caja para montaje de pulsador IQ8 en superficie para tubo visto
Caja paramontaje de pulsadores rojo IQ8 de diseño compacto en superficie para tubo visto o empotrado.
