# Pulsador alarma analógico con aislador montaje en superficie IP66

- Propiedad del archivo: CONSTRUNARIO
- Formato: FIEBDC-3/2012
- Programa: Construnario Versión 3.51
- Fecha de los precios: 25/01/2023
- Divisa: EUR
- Código: honeywell-li (15/02/2023)

**P104205_5** u Pulsador alarma analógico con aislador montaje en superficie IP66
Suministro e instalación de pulsador IQ8 para sistemas IQ8Control 804961 en carcasa roja de plástico con aislador de línea incorporado y mecanismo de aviso rearmable mediante llave IP66. Incluso tapa de protección modelo 704965. Incluye accesorio de base para montaje en superficie modelo 704980 que permite la inserción del pulsador en el lazo de detección. Totalmente instalado, programado y funcionando según planos y pliego de condiciones. Marca ESSER Modelo 804961/704980.

| Código | Ud | Descripción | Rendimiento |
|---|---|---|---|
| 804961 | u | 804961 Pulsador rearmable analógico compacto con aislador IP66 (material) | 1.000 |
| TO01800 | h | Oficial 1ª electricista (mano de obra) | 0.300 |
| WW00300 | u | Material complementario o pzas. E (material) | 1.000 |
| WW00400 | u | Pequeño material (material) | 1.000 |
| ATC99999 | h | Programación oficial especializado (mano de obra) | 0.050 |

## Recursos

**804961** u 804961 Pulsador rearmable analógico compacto con aislador IP66
Pulsador de alarma de incendios rearmable analógico diseño compacto 804961 IP66. Incorpora aislador de cortocircuito de línea. Dispone de botón de accionamiento, led rojo de indicación de alarma y llave para prueba de activación, apertura de la tapa para acceder al módulo electrónico y rearme. Serigrafía impresa según EN54-11 con indicación de operación en caso de alarma. Permite instalación sobre superficie con caja de montaje 704980
